# Leistungsbeschreibung (GAEB 90, DA81)
Währung: EUR

## Leistungsverzeichnis

### 09 Auslösung

*Hinweis*
-------------------------------------------------------
-------------------------------------------------------
----------------------- HINWEISE ----------------------
-------------------------------------------------------
-------------------------------------------------------
Bitte beachten Sie:
Eine Weitergabe des kompletten Verzeichnisses "LV-
Texte" oder einzelnen Ausschnitten ist gestattet,
sofern die Inhalte nicht geändert werden.

(c) 04/2008 firomatic

-------------------------------------------------------
-------------------------------------------------------
----------------------- HINWEISE ----------------------
-------------------------------------------------------
-------------------------------------------------------

**09.0001 Optischer Rauchmelder ORM**
- Automatischer Grenzwertmelder nach dem Streulicht
  Prinzip
- Bauart- und VdS-zugelassen
- Mit Speicherung des Alarmsignals
- Alarmsignalisierung durch eine rotleuchtende LED
- Kompakte, sehr flache Bauweise
- Elektronik staubdicht vergossen
- inkl. Melder-Sockel

Betriebsspannung  : 9 - 33V DC
Ruhestrom  : 40 µA bei 20V DC
Alarmstrom  : 40 mA bei 20V DC
Betriebstemperatur  : -20°C bis +60°C
Luftfeuchtigkeit  : 0 bis 95%
Schutzart  : IP 43
Abmessungen  : 100x42 mm (dxh)

System: firomatic (600001)

**09.0002 Wärmemelder WM**
- Automatischer Grenzwert-Wärmemelder mit zwei
  Wärmefühlern
- Differentialverhalten
- Bauart- und VdS-zugelassen
- Mit Speicherung des Alarmsignals
- Alarmsignalisierung durch eine rotleuchtende LED
- Kompakte, sehr flache Bauweise
- Elektronik staubdicht vergossen
- inkl. Melder-Sockel

Betriebsspannung  : 9 - 33V DC
Ruhestrom  : 45µA bei 20V
DCAlarmstrom  : 40 mA bei 20V DC
Betriebstemperatur  : -20°C bis +90°C
Luftfeuchtigkeit  : 0 bis 95 %
Schutzart  : IP 54
Abmessungen  : 100x42 mm (dxh)

System: firomatic

(_) 60°C
(_) 75°C (standard)
(_) 90°C

**09.0003 Multisensor MS**
MULTISENSOR MS

- Streulicht-Maximalwert, inkl. Thermosensor für erhöhte Empfindlichkeit
- Alarmsignalisierung durch eine rotleuchtende LED
- Sicherheit vor Falschalarm durch
  algorhythmische Überprüfung

Betriebsspannung : 8,5 - 33V DC
Betriebstemperatur : -40°C bis +70°C
  (keine Kondensation oder Vereisung)
Schutzart  : IP 23D
Abmessungen  : 100 x 50 mm ( d x h )

System: firomatic (600010)

**09.0004 Melder-Sockel**
- für alle Grenzwert-Melder
- für die LED-Parallelanzeige mit zwei zusätzliche
  Klemmen im Sockel

Abmessungen  : 100x8 mm (dxh)

System: firomatic

**09.0005 Relais-Sockel**
- für alle Grenzwert-Melder
- zusätzlich mit Relais
- Ein potentialfreier Wechsler wird durch den Ausgang
  der Parallelanzeige angesteuert und bis zum
  Rücksetzen gehalten

Betriebsspannung  : 9 - 33V DC
Arbeitsstrom  : 40 µ
Kontaktspannung  : max. 50V DC
Kontakt  : max. 1A / 30V DC
Abmessungen  : 100x8 mm (dxh)

System: firomatic

USt %: 19,00
